# Verkehrssicherung
Angebotsaufforderung (GAEB 90, DA83)
Eröffnung: 23.06.26 00:00
Ende der Zuschlagsfrist: 23.07.26
Währung: EUR
Auftraggeber: Bundesrepublik Deutschland vertreten durch

## Zusätzlicher Text
Verkehrssicherungsleistungen - A81, AS Gerchsheim

Durchführung der Verkehrssicherungsleistungen im Zuge des Ersatzneubaus
der Überführung St_578 (BW_454b) im Bereich der AS Gerchsheim.

Hinweis:
Wir bitten Sie bei der Bearbeitung Ihres Angebotes zu beachten dass bei
Ihrer Einheitspreisbildung sämtliche Nachlässe, Verwertungserlöse und
Subventionen transparent und nachvollziehbar sind.

.

## Zusätzlicher Text
Allgemeine Vorbemerkungen
1. Die Vorbemerkungen zu den einzelnen Leistungsbereichen sind Vertragsbestandteil.
2. Für LV-Positionen, die auf Standardtexte der
zurückgreifen, gilt der Wortlaut des
Langtextes als vertraglich vereinbart.
3. Leistungen, deren Text nicht dem in der StLK
abgedruckten entspricht, haben keine StL-Nr.,
sondern lediglich eine Ordnungszahl (OZ) erhalten.
Sämtliche Vorbemerkungen zu den einzelnen Abschnitten
gelten jedoch für  alle in dem jeweiligen
Abschnitt aufgeführten Leistungen, gleichgültig, ob sie
eine StL-Nr. oder lediglich eine OZ erhalten haben. Die
allgemeinen Vorbemerkungen sind Bestandteil der
Leistungsbeschreibung und gelten für alle Leistungen.
4. Für die Anwendung der Standardtexte sowie der
Ausführung von Leistungen sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und
Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

## Zusätzlicher Text
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
1.2 transportable Schutzeinrichtungen
Die TSE müssen folgende Bedingungen erfüllen:
Schutzwand nach DIN EN 1317-2, RSA95, ZTV-SA und den
technischen Liefebedingungen;
System BASt-geprüft und zugelassen;
Funktionsfähig, gereinigt und ohne erkennbare
Beschädigungen;
Aufbau und Systemlänge gemäß dem jeweiligen
Anprallversuch des Systems gemäß DIN EN 1317-2
Durchgehende gelbe Randmarkierung in Fußbereich;
Gelbe retroreflektierende Elemente im Sockel und im
oberen Seitenwandbereich gemäß ZTV-SA;
alle erforderlichen Verbindungselemente
(Dreh-Kipp-Elemente, Dilletationselemente)
sind in den EP einzurechnen;
leichtes Lösen von Einzelelementen für
Reparaturarbeiten;
Auflagerfläche linienförmig;
Kippelemente alle 250 m.
2. Nebenleistungen, Besondere Leistungen
Die nachfolgend aufgeführten Leistungen gehören zum
Leistungsumfang:
2.1 Das Herstellen verkehrssicherer Zugangs- und
und Zufahrtsmöglichkeiten für Anlieger gehört
zum Leistungsumfang.

## Zusätzlicher Text
Vorbemerkungen zur Markierung
1. Allgemeines
1.1 Ausfräsungen für Markierungen an Betriebsstrecken
sind am Tage des Fräsens zu verfüllen.
1.2 Sofern keine gesonderten Angaben hinsichtlich
der Einlegetiefe von Dickschichtmarkierungen
gemacht werden, beträgt die Einlegetiefe *gesamte
Schichtdicke abzüglich 2 mm*.
1.3 Für Markierungssysteme von Sonderflächen, die
nicht geregelt sind, werden die Anforderungen für die
Griffigkeit und Verschleißfestigkeit der ZTV M
zugrunde gelegt.
1.4 Erforderliche Handarbeiten bei Ausfräsungen für
eingelegte Markierungen von Pfeilen, Quermarkierungen
etc. sind Nebenleistungen und werden nicht gesondert
vergütet.
1.5 Bei linienförmigen Markierungen wird der markierte
Strich abgerechnet, bei Doppelstrichen zwei Strich

## Zusätzlicher Text
Vorbemerkungen zur Beschilderung
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

## Zusätzlicher Text
Der Abruf der Leistungen erfolgt bedarfsweise für
Elemente zusätzlich zu den VZ-Plänen.
Kontrolle, Vorhaltung und Unterhaltung erfolgt über die
OZ der Verkehrsphasen.

## Zusätzlicher Text
Abkürzungsverzeichnis für Mengeneinheiten
a  Jahr
cm  Zentimeter
cm2  Quadratzentimeter
d  Tag
h  Stunde
Jr  Jahr
kg  Kilogramm
km  Kilometer
km2  Quadratkilometer
kWh  Kilowattstunde
kWp  Kilowattpeak
l  Liter
m  Meter
m2  Quadratmeter
m3  Kubikmeter
mm  Millimeter
Mt  Monat
psch  Pauschal
St  Stück
t  Tonne
Wo  Woche
md  Meter * Tag
mMt  Meter * Monat
mWo  Meter * Woche
m2d  Quadratmeter * Tag
m2Mt  Quadratmeter * Monat
m2Wo  Quadratmeter * Woche
m3d  Kubikmeter * Tag
m3Mt  Kubikmeter * Monat
m3Wo  Kubikmerter * Wocher
Sth  Stück * Stunde
Std  Stück * Tag
StMt  Stück * Monat
STWo  Stück * Woche
St/M  Stück pro Monat
St/J  Stück pro Jahr

## VKS
Datum: 13.05.26

### Bereich 01 Allgem. Leistungen, alle Phasen

#### Abschnitt 01.01 Baustelleneinrichtung

**01.01.0010 Baustelle einrichten Dies.LV-Abschn.*Zufahrt herst.AN**
StL-Nr. 21910110722
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt nach Wahl des AN herstellen und nach Beendigung
der Baumaßnahme entfernen. Ursprünglichen Zustand wieder herstellen.
Menge: 1,000 Psch
Zuordnung: 101

**01.01.0020 Baustelle räumen Dies. LV-Abschn.**
StL-Nr. 21910111202
Baustelle von allen Geräten, Anlagen, Einrichtungen und
dgl. räumen. Benutzte Flächen und Wege entsprechend dem
ursprünglichen Zustand herrichten. Soweit nicht für
bestimmte Leistungen für das Räumen der Baustelle gesonderte Positionen im Leistungsverzeichnis enthalten
sind, gilt die Pauschale
für alle Leistungen dieses Abschnittes des Leistungsverzeichnisses.
Menge: 1,000 Psch
Zuordnung: 101

**01.01.0030 Bau-Infoschilder**
Bau-Infoschilder (Breite 3 m, Höhe Grundschild 4,2 m),
Schild gemäß Anlage,
lt. angegebenen Planunterlagen aufbauen, vorhalten,
unterhalten und nach Beendigung
der Maßnahme wieder abbauen.
Aufbauzeitraum: innerhalb 2 Wochen vor Baubeginn
Vorhaltezeitraum: gesamte Bauzeit
Erforderliche Tages- und Nachtsicherungen nach
Regelplänen DIV/2R-1 BY.
aufbauen, vorhalten und wieder abbauen.
Der Unternehmer für Verkehrssicherung
hat hier eine Pauschale für die Dauer
des Aufbaues und Abbaues oben
genannter Elemente zu kalkulieren.
Es muss davon ausgegangen werden, dass
nur ein Zeitfenster nachts von 21:00 Uhr bis 05:00 Uhr
genutzt werden kann.
Als Vorhaltezeit für die
Bau-Infoschilder ist die Gesamtdauer
der Baumaßnahme anzusetzen
Menge: 4,000 St

#### Abschnitt 01.02 Zusätzl. Verkehrssicher.elemente

*Hinweis*
Hinweis
Der Abruf der Leistungen erfolgt bedarfsweise für
Elemente zusätzlich zu den VZ-Plänen. Kontrolle,
Vorhaltung und Unterhaltung erfolgt über die OZ der
Verkehrsphasen. Als Vorhaltezeit ist die Vorhaltezeit
der Verkehrsphasen einzurechnen.

**01.02.0010 Verkehrszeichen Größe 3, Ronden,**
Verkehrszeichen der Größe 3 als Ronden, Dreiecke und
Vielecke in Folie RA 2 aufbauen,
für die Dauer der Bauzeit vorhalten
und wieder abbauen.
Vergütet werden nur Verkehrszeichen die
gesondert angeordnet werden und nicht
in den VZ-Plänen enthalten sind.
Menge: 10,000 St

**01.02.0020 Verkehrszeichen Größe 3, Ronden,**
Verkehrszeicheninhalte benachbarter VKS und anderer AN
anpassen.
Größe 3 als Ronden, Dreiecke
und Vielecke in Folie RA 2 aufbauen,
für die Dauer der Bauzeit vorhalten
und wieder abbauen.
Vergütet werden nur Verkehrszeichen die
gesondert angeordnet werden und nicht
in den VZ-Plänen enthalten sind.
Inkl. Abstimmung und Koordinierung mit anderen AN.
Menge: 10,000 St

**01.02.0030 Verkehrszeichen als Großschilder**
Verkehrszeichen als Großschilder in Folie RA 2
aufbauen,
für die Dauer der Bauzeit vorhalten
und wieder abbauen.
Beschilderungen können mehrfarbig  angeordnet werden.
Vergütet werden nur Verkehrszeichen die
gesondert angeordnet werden und nicht
in den VZ-Plänen enthalten sind.
Menge: 5,000 m2

**01.02.0040 Vorwarnstrahler DU 300mm**
Vorwarnstrahler DU 300mm aufbauen,
für die Dauer der Bauzeit vorhalten
und wieder abbauen.
Vergütet werden nur Vorwarnstrahler die
gesondert angeordnet werden und nicht
in den VZ-Plänen enthalten sind.
Mit einzurechnen ist die ständige Überwachung
der Batteriekapazität sowie deren
Ladung bzw. der turnusmäßige Austausch!
Menge: 5,000 St

**01.02.0050 Baken VZ 605-10/20 mit Beleucht.**
Baken nach VZ 605-10/20 mit Beleuchtung
in Folie RA 2 aufbauen,
für die Dauer der Bauzeit vorhalten
und wieder abbauen.
Vergütet werden nur Baken die
gesondert angeordnet werden und nicht
in den VZ-Plänen enthalten sind.
Menge: 10,000 St

**01.02.0060 Baken VZ 605-10/20 ohne Beleucht.**
Baken nach VZ 605-10/20 ohne Beleuchtung
in Folie RA 2 aufbauen,
für die Dauer der Bauzeit vorhalten
und wieder abbauen.
Vergütet werden nur Baken die
gesondert angeordnet werden und nicht
in den VZ-Plänen enthalten sind.
Menge: 10,000 St

**01.02.0070 Baken VZ 605-10/20 als Klappbake**
Baken nach VZ 605-10/20 als Klappbake
in Folie RA 2 liefern, aufbauen,
für die Dauer der Bauzeit vorhalten
und wieder abbauen.
Vergütet werden nur Baken die
gesondert angeordnet werden und nicht
in den VZ-Plänen enthalten sind.
Menge: 10,000 St

**01.02.0080 Hubsteiger/ Ruthmannsteiger**
Hubsteiger mit einer Mindesthubhöhe
von 16m liefern, anfahren, einsetzen und wieder
abfahren.
Menge: 40,000 h

**01.02.0090 Markierungsfläche reinigen**
Markierungsfläche reinigen
Fläche für Markierung auf besondere Anordnung
des AG reinigen. Kehrgut in Eigentum des AN
übernehmen und von der Baustelle entfernen.
Abgerechnet wird die zu markierende Fläche.
Bei Pfeil, Buchstabe, Ziffer, Verkehrsschild und
Piktogramm ergibt sich die Fläche aus dem kleinsten
umschließenden Rechteck.
Reinigung 'mit Verfahren nach Wahl des AN'
Menge: 1000,000 m2

**01.02.0100 Markierungsfläche trocknen**
Markierungsfläche trocknen
Fläche für Markierung auf besondere Anordnung
des AG schonend trocknen. Abgerechnet wird die zu
markierende Fläche. Bei Pfeil, Buchstabe, Ziffer,
Verkehrsschild und Piktogramm ergibt sich die Fläche
aus dem kleinsten umschließenden Rechteck.
Menge: 1000,000 m2

**01.02.0110 Baustellenbel. einr. u. abbau.**
Baustellenbeleuchtung einrichten, unterhalten
und abbauen.
In Arbeitsbereichen mit minderer Sichtanforderung
(z.B. Ladestellen) muss die horizontale Nennbeleuchtungsstärke mindestens 50 Lux betragen.
Der Nachweis der erforderlichen Nennbeleuchtungsstärke
gehört zum Leistungsumfang.
Beleuchtung für 'Arbeiten am Fahrbahnrand'
Horizontale Nennbeleuchtungsstärke Lux '100'
Menge: 10,000 St

**01.02.0120 Beleuchtung vorhalten**
Baustellenbeleuchtung der OZ 'vorhergehend'vorhalten.
Abgerechnet werden die Kalendertage vom planmäßigen
Aufbau bis zum planmäßigen Abbau. Darüber hinausgehende Tage werden nur vergütet, wenn die Gründe
nicht vom AN zu vertreten sind.
Menge: 20,000 d

**01.02.0130 Hinweisschild auskreuzen**
vorhandenes Hinweisschild auf Anordnung des AG
auskreuzen. Vorübergehende Sicherungsmaßnahmen
durchführen.
Menge: 6,000 St

**01.02.0140 Hinweisschild in Kraft setzen**
vorhandenes Hinweisschild auf Anordnung des AG in Kraft
setzen. Vorübergehende Sicherungsmaßnahmen durchführen.
Menge: 6,000 St

**01.02.0150 Absperrung herstellen**
StL-Nr. 118901214090000
Absperrung herstellen.
Absperrgerät oder Warneinrichtung aufstellen und
beseitigen, für die Bauzeit vorhalten, warten und
betreiben.
Verkehrszeichen mit retroreflektierender Folie,
Retroreflexions-Klasse 2.
Absperrung durch 'Absperrschranke mit
Aufstellvorrichtungen, Größe 250*2000 mm und
Tastleiste.'
Menge: 20,000 St

**01.02.0160 Absperrung herstellen**
StL-Nr. 118901214090300
Absperrung herstellen.
Absperrgerät oder Warneinrichtung aufstellen und
beseitigen, für die Bauzeit vorhalten, warten und
betreiben.
Verkehrszeichen mit retroreflektierender Folie,
Retroreflexions-Klasse 2.
Absperrung durch 'Absperrschranke mit
Aufstellvorrichtungen, Größe 250*2000 mm und
Tastleiste.'mit 1 Richtstrahler zweiseitig, gelbes
Dauerlicht
Menge: 20,000 St

**01.02.0170 Absperrung herstellen**
StL-Nr. 118901214090100
Absperrung herstellen.
Absperrgerät oder Warneinrichtung aufstellen und
beseitigen, für die Bauzeit vorhalten, warten und
betreiben.
Verkehrszeichen mit retroreflektierender Folie,
Retroreflexions-Klasse 2.
Absperrung durch 'Absperrschranke mit
Aufstellvorrichtungen, Größe 250*2000 mm und
Tastleiste.'mit 1 Richtstrahler einseitig, gelbes
Dauerlicht
Menge: 20,000 St

**01.02.0180 Absperrung herstellen**
StL-Nr. 118901214090700
Absperrung herstellen.
Absperrgerät oder Warneinrichtung aufstellen und
beseitigen, für die Bauzeit vorhalten, warten und
betreiben.
Verkehrszeichen mit retroreflektierender Folie,
Retroreflexions-Klasse 2.
Absperrung durch 'Absperrschranke mit
Aufstellvorrichtungen, Größe 250*2000 mm und
Tastleiste.'mit 5 Richtstrahler einseitig, rotes
Dauerlicht
Menge: 20,000 St

**01.02.0190 Verk.sich. kürzerer Dauer durchf.*VZ-Plan des AG bew. Arbeitsst.*bis 4 Std. Anordnung n. Unt.**
StL-Nr. 22110513591301019
Verkehrssicherung an Arbeitsstellen von kürzerer Dauer
betriebsfertig aufbauen, vorhalten, warten, instand
setzen, betreiben und abbauen. Vorübergehende Verkehrssicherungsmaßnahmen durchführen.
Nach RSA, Regelplan 'VSP  III / 2R-2 '
Nach Verkehrszeichenplan des AG.
Für bewegliche Arbeitsstelle.
Gesamtdauer der Verkehrsführung bis 4 Std.
Verkehrsrechtliche Anordnung nach Unterlagen des AG
einholen und zugehörige Unterlagen erstellen. Erforderliche Ortsbesichtigungen zur Erstellung der Planunterlagen für die verkehrsrechtliche Anordnung durchführen.
Anfallende Gebühren 'gem. GebOSt und werden nicht
gesondert vergütet '
Menge: 1,000 St
Zuordnung: 105

**01.02.0200 Abstimmung Anhalten Polizei**
Abstimmung Anhalten BAB-Verkehr durch die Polizei

Selbständige Abstimmung mit der Polizei, ggf.
verkehrsrechtliche Anordnung für Einrichtung und
Betrieb einer Verkehrssicherung nach Unterlagen des AG
einholen und zugehörige Unterlagen erstellen.
Erforderliche Ortsbesichtigungen zur Erstellung der
Planunterlagen durchführen.

Anfallende Gebühren sind einzurechnen

Position gilt für beide Richtungen je Einsatz der
Polizei.
Menge: 5,000 St

### Bereich 02 Verkehrsführ.-Sicher. alle Bereiche

#### Abschnitt 02.01 Vorphase, Herstellung BE-Fläche

**02.01.0010 Verkehrsrechtliche Anordnung einh.**
StL-Nr. 22110591599
Verkehrsrechtliche Anordnung für Einrichtung und Be-
trieb einer Verkehrssicherung nach Unterlagen des AG
einholen und zugehörige Unterlagen erstellen. Erforderliche Ortsbesichtigungen zur Erstellung der Planunterlagen durchführen.
Verkehrsrechtliche Anordnung für OZ 'Vorphase,
Herstellung BE-Fläche'
Anfallende Gebühren 'gem. GebOSt und werden nicht
gesondert vergütet '
Menge: 1,000 St
Zuordnung: 105

**02.01.0020 Verkehrssch.komb. aufb.,abb.,vorh.*Ronde,Dreie.Quad. Größe 3*Typ RA2*Höhe 2,00 m**
StL-Nr. 22110522091320039
Verkehrsschildkombination aufbauen, vorhalten, warten,
instand setzen und abbauen. Aufstellvorrichtung nach
statischen Erfordernissen. Vorübergehende Verkehrssicherungsmaßnahmen durchführen. Die Kontrolle wird gesondert vergütet.
Verkehrsschildkombination 'Verkehrsschild und
Zusatzschild '
Verkehrsschild = Ronde, Dreieck, Quadrat, Achteck,
Rechteck.
Größe 3.
Retroreflektierend mit Folie Klasse RA2.
Aufstellhöhe über der Verkehrsfläche = 2,00 m.
Einsatzzeit 'für Vorphase 1.0:Herstellung BE-Fläche '
Menge: 12,000 St
Zuordnung: 105

**02.01.0030 Kontrolle d. Verkehrss. an Arb.st. schrift.Dokument**
StL-Nr. 22110590501
Kontrolle der Verkehrssicherung an Arbeitsstellen
einschließlich temporärer Verkehrsschilder,
vorübergehender Markierungen, transportabler Lichtsignalanlagen, baulicher Leitelemente und transportabler
Schutzeinrichtungen gemäß ZTV-SA durchführen. Die Kontrolle ist unmittelbar nach deren Durchführung zu erfassen und zu dokumentieren. Arbeits- und Hilfsmittel
sind vom AN zu stellen und dem AG jederzeit zugänglich
zu machen. Die Kontrolle der Umleitungsstrecke wird gesondert vergütet.
Schriftliche Dokumentation der Kontrolle nach Unterlagen des AG.
Menge: 60,000 d
Zuordnung: 105

**02.01.0040 Längsmarkierung Typ II herstellen durchg. Fb.begr.*Breite 0,30 m Folie,Gew.o.Kunst P 7*nicht grob. Betd. Markierung entf.**
StL-Nr. 22110533214593401
Längsmarkierung Typ II einschl. evtl. Sperrflächenumrandung als vorübergehende Markierung herstellen, warten und instand setzen. Vormarkieren. Vorübergehende
Verkehrssicherungsmaßnahmen durchführen. Abgerechnet
wird der markierte Strich, bei Doppelstrichen zwei
Striche.
Durchgehend als Fahrbahnbegrenzung.
Strichbreite = 0,30 m.
Markierungssystem aus Folie, Gewebe- oder Kunststoffträger.
Schichtdicke 'mind 2mm, 7, R 5 neu (R 5 gebraucht), RW
6 neu (RW 4 gebraucht),  Griffigkeit mind. S 2 '
Verkehrsklasse = P 7.
Markierung auf nicht grobstrukturierter Betondecke.
Markierung entfernen. Abfall aufnehmen und nach Wahl
des AN verwerten.
Menge: 140,000 m
Zuordnung: 105

**02.01.0050 Unterhalten vorüber. Längsmarkier.**
Unterhalten und bei Bedarf Nachmarkieren der
vorübergehenden Längsmarkierung der Vorposition
während der gesamten Liegedauer.
Markierung Typ II.
Markierung = Durchgehend
Strichbreite = 0,25 m.
Menge: 140,000 m

**02.01.0060 Längsmarkierung entfernen durchg. Fb.begr.*Breite 0,30 m Folie*Asphaltdecksch. entfernen o. Ern. Verwert. Wahl AN**
StL-Nr. 22110530414413901
Längsmarkierung als vorübergehende Markierung einschl.
evtl. Sperrflächenumrandung entfernen. Abgerechnet wird
der entfernte Strich, bei Doppelstrichen zwei Striche.
Vorübergehende Verkehrssicherungsmaßnahmen durchführen.
Durchgehender Strich als Fahrbahnbegrenzung.
Strichbreite = 0,30 m.
Markierungsstoffart = Folie.
Auf Asphaltdeckschicht.
Entfernen ohne Erneuerung der Markierung.
Durch 'Verfahren nach Wahl des AN. Arbeiten
Umweltverträglich durchführen  '
Abfall aufnehmen und nach Wahl des AN verwerten.
Menge: 140,000 m
Zuordnung: 105

**02.01.0070 Baken VZ 605-10/20 mit Beleucht.**
Baken nach VZ 605-10/20 mit Beleuchtung
in Folie RA 2 aufbauen,
für die Dauer der Bauzeit vorhalten
und wieder abbauen.
Vergütet werden nur Baken die
gesondert angeordnet werden und nicht
in den VZ-Plänen enthalten sind.
Menge: 14,000 St

**02.01.0080 Verkehrszeichenpläne**
Verkehrszeichenpläne für die komplette Phase
drucken.
Pläne, in Farbe, in 10 - facher Ausfertigung für die
Verkehrsbesprechung.
Menge: 1,000 Psch

**02.01.0090 Abstimmung Anhalten Polizei**
Abstimmung Anhalten BAB-Verkehr durch die Polizei

Selbständige Abstimmung mit der Polizei, ggf.
verkehrsrechtliche Anordnung für Einrichtung und
Betrieb einer Verkehrssicherung nach Unterlagen des AG
einholen und zugehörige Unterlagen erstellen.
Erforderliche Ortsbesichtigungen zur Erstellung der
Planunterlagen durchführen.

Anfallende Gebühren sind einzurechnen

Position gilt für beide Richtungen je Einsatz der
Polizei.
Menge: 2,000 St

#### Abschnitt 02.02 Vorphase, Herstellung Umfahrung

**02.02.0010 Verkehrsrechtliche Anordnung einh.**
StL-Nr. 22110591599
Verkehrsrechtliche Anordnung für Einrichtung und Be-
trieb einer Verkehrssicherung nach Unterlagen des AG
einholen und zugehörige Unterlagen erstellen. Erforderliche Ortsbesichtigungen zur Erstellung der Planunterlagen durchführen.
Verkehrsrechtliche Anordnung für OZ 'Vorphase,
Herstellung Umfahrung'
Anfallende Gebühren 'gem. GebOSt und werden nicht
gesondert vergütet '
Menge: 1,000 St
Zuordnung: 105

**02.02.0020 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'VZP_1.1:Vorphase,
Herstellung Umfahrung'
Menge: 1,000 Psch

**02.02.0030 Verkehrssich. läng. Dauer vorhalten**
StL-Nr. 22110511099
Verkehrssicherung längerer Dauer vorhalten, warten, instand setzen und betreiben. Vorübergehende Verkehrssicherungsmaßnahmen durchführen. Die Kontrolle der Verkehrssicherung wird gesondert vergütet.
Verkehrssicherung der OZ ''
Für Verkehrsführungsphase 'VZP_1.1:Vorphase,
Herstellung Umfahrung'
Menge: 55,000 d

**02.02.0040 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'VZP_1.1:Vorphase,
Herstellung Umfahrung'
Menge: 1,000 Psch
Zuordnung: 105

**02.02.0050 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '3 mal täglich, incl. mind. einmal bei
Dunkelheit.'
Kontrolle mit elektronischem Erfassungsgerät nach Un-
terlagen des AG dokumentieren.
Menge: 55,000 d

**02.02.0060 Längsmarkierung Typ II herstellen*Breite 0,30 m Folie, profiliert P 7*grobstr. Decke**
StL-Nr. 22110533294693100
Längsmarkierung Typ II einschl. evtl. Sperrflächenumrandung als vorübergehende Markierung herstellen, warten und instand setzen. Vormarkieren. Vorübergehende
Verkehrssicherungsmaßnahmen durchführen. Abgerechnet
wird der markierte Strich, bei Doppelstrichen zwei
Striche.
Markierung 'durchgehend'
Strichbreite = 0,30 m.
Markierungssystem aus Folie, Gewebe- oder Kunststoffträger, als profiliertes System.
Schichtdicke 'mind 2mm, 7, R 5 neu (R 5 gebraucht), RW
6 neu (RW 4 gebraucht),  Griffigkeit mind. S 2'
Verkehrsklasse = P 7.
Markierung auf grobstrukturierter Asphaltdeckschicht.
Menge: 600,000 m

**02.02.0070 Unterhalten vorüber. Längsmarkier.**
Unterhalten und bei Bedarf Nachmarkieren der
vorübergehenden Längsmarkierung der Vorposition
während der gesamten Liegedauer.
Markierung Typ II.
Markierung = durchgehend
Strichbreite = 0,30 m.
Menge: 600,000 m

**02.02.0080 Längsmarkierung entfernen durchg. Fb.begr.*Breite 0,30 m Folie*Asphaltdecksch. entfernen o. Ern. Verwert. Wahl AN**
StL-Nr. 22110530414413901
Längsmarkierung als vorübergehende Markierung einschl.
evtl. Sperrflächenumrandung entfernen. Abgerechnet wird
der entfernte Strich, bei Doppelstrichen zwei Striche.
Vorübergehende Verkehrssicherungsmaßnahmen durchführen.
Durchgehender Strich als Fahrbahnbegrenzung.
Strichbreite = 0,30 m.
Markierungsstoffart = Folie.
Auf Asphaltdeckschicht.
Entfernen ohne Erneuerung der Markierung.
Durch 'Verfahren nach Wahl des AN. Arbeiten
Umweltverträglich durchführen  '
Abfall aufnehmen und nach Wahl des AN verwerten.
Menge: 600,000 m
Zuordnung: 105

**02.02.0090 Längsmarkierung Typ II herstellen durchg.Fstr.begr.*Breite 0,25 m Folie, profiliert*P 7 nicht grob. Decke**
StL-Nr. 22110533223603200
Längsmarkierung Typ II einschl. evtl. Sperrflächenumrandung als vorübergehende Markierung herstellen, warten und instand setzen. Vormarkieren. Vorübergehende
Verkehrssicherungsmaßnahmen durchführen. Abgerechnet
wird der markierte Strich, bei Doppelstrichen zwei
Striche.
Durchgehend als Fahrstreifenbegrenzung.
Strichbreite = 0,25 m.
Markierungssystem aus Folie, Gewebe- oder Kunststoffträger, als profiliertes System.
Verkehrsklasse = P 7.
Markierung auf nicht grobstrukturierter Asphaltdeckschicht.
Menge: 900,000 m
Zuordnung: 105

**02.02.0100 Unterhalten vorüber. Längsmarkier.**
Unterhalten und bei Bedarf Nachmarkieren der
vorübergehenden Längsmarkierung der Vorposition
während der gesamten Liegedauer.
Markierung Typ II.
Markierung = Durchgehend
Strichbreite = 0,25 m.
Menge: 900,000 m

**02.02.0110 Längsmarkierung entfernen durchg.Fstr.begr.*Breite 0,25 m Folie*Asphaltdecksch. entfernen o. Ern. Verwert. Wahl AN**
StL-Nr. 22110530423413901
Längsmarkierung als vorübergehende Markierung einschl.
evtl. Sperrflächenumrandung entfernen. Abgerechnet wird
der entfernte Strich, bei Doppelstrichen zwei Striche.
Vorübergehende Verkehrssicherungsmaßnahmen durchführen.
Durchgehender Strich als Fahrstreifenbegrenzung.
Strichbreite = 0,25 m.
Markierungsstoffart = Folie.
Auf Asphaltdeckschicht.
Entfernen ohne Erneuerung der Markierung.
Durch 'Verfahren nach Wahl des AN. Arbeiten
Umweltverträglich durchführen '
Abfall aufnehmen und nach Wahl des AN verwerten.
Menge: 900,000 m
Zuordnung: 105

**02.02.0120 Transp.Schutzeinrichtung aufbauen Arb.st./fl. Verk.*Aufhaltest. H1 Wirkungsber.maxW4**
StL-Nr. 221105605244000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. H 1.
Wirkungsbereich max. W 4 (W max. 1,30 m).
Menge: 430,000 m
Zuordnung: 105

**02.02.0130 Transport. Schutzeinr. vorhalten**
StL-Nr. 22110561099
Transportable Schutzeinrichtung vorhalten, warten und
instand setzen. Vorübergehende Verkehrssicherungsmaßnahmen durchführen. Die Kontrolle wird gesondert
vergütet.
Transportable Schutzeinrichtung der OZ 'mit H1-W4
zwischen Arbeitsstelle und ankommenden Verkehr'
Menge: 23650,000 md

**02.02.0140 AEK f. transp. Schutzeinr. aufb.*Absenkung**
StL-Nr. 22110562591
Anfangs-/Endkonstruktion (AEK) für transportable
Schutzeinrichtung aufbauen und abbauen. Vorhalten, Kontrolle, Wartung und Instandsetzung werden gesondert
vergütet. Vorübergehende Verkehrssicherungsmaßnahmen
durchführen. 70 v. H. des Preises werden nach Aufbau,
der Rest nach Abbau vergütet.
AEK an OZ 'mit H1-W4 zwischen Arbeitsstelle und
ankommenden Verkehr, unverankert'
Als Absenkung.
Menge: 4,000 St

**02.02.0150 AEK vorhalten**
StL-Nr. 22110563099
Anfangs-/Endkonstruktion (AEK) für transportable
Schutzeinrichtung vorhalten, warten und instand setzen.
Vorübergehende Verkehrssicherungsmaßnahmen durchführen.
Die Kontrolle wird gesondert vergütet.
AEK der OZ 'mit H1-W4 zwischen Arbeitsstelle und
ankommenden Verkehr'
Menge: 220,000 Std

**02.02.0160 Abstimmung Anhalten Polizei**
Abstimmung Anhalten BAB-Verkehr durch die Polizei

Selbständige Abstimmung mit der Polizei, ggf.
verkehrsrechtliche Anordnung für Einrichtung und
Betrieb einer Verkehrssicherung nach Unterlagen des AG
einholen und zugehörige Unterlagen erstellen.
Erforderliche Ortsbesichtigungen zur Erstellung der
Planunterlagen durchführen.

Anfallende Gebühren sind einzurechnen

Position gilt für beide Richtungen je Einsatz der
Polizei.
Menge: 2,000 St

**02.02.0170 Verkehrszeichenpläne**
Verkehrszeichenpläne für die komplette Phase
drucken.
Pläne, in Farbe, in 10 - facher Ausfertigung für die
Verkehrsbesprechung.
Menge: 1,000 Psch

#### Abschnitt 02.03 Vorphase Sperrung der Einfahrt Ri. Stuttgart inkl. Umleitungen

**02.03.0010 Verkehrssich. läng. Dauer aufbauen Arb.st.u. Uml.str*Verk.konzept AG auß. Kraft setzen Anordnung Unt. AG**
StL-Nr. 22110510532209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase ' Vorphase Sperrung  der
Einfahrt  Ri. Sttutgart, Inkl. Umleitungen'
Verkehrsrechtliche Anordnung nach Unterlagen des AG
einholen und zugehörige Unterlagen erstellen. Erforderliche Ortsbesichtigungen zur Erstellung der Planunterlagen für die verkehrsrechtliche Anordnung durchführen.
Anfallende Gebühren 'gem. GebOSt und werden nicht
gesondert vergütet '
Menge: 1,000 Psch
Zuordnung: 105

**02.03.0020 Verkehrssich. läng. Dauer vorhalten wie Vorposition**
StL-Nr. 22110511019
Verkehrssicherung längerer Dauer vorhalten, warten, instand setzen und betreiben. Vorübergehende Verkehrssicherungsmaßnahmen durchführen. Die Kontrolle der Verkehrssicherung wird gesondert vergütet.
Verkehrssicherung wie in Vorposition beschrieben.
Für Verkehrsführungsphase ' Vorphase Sperrung  der
Einfahrt  Ri. Stuttgart inkl.  Umleitungen'
Menge: 3,000 d
Zuordnung: 105

**02.03.0030 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Vorphase Sperrung  der
Einfahrt  Ri. Stuttgart inkl.  Umleitungen '
Menge: 1,000 Psch
Zuordnung: 105

**02.03.0040 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '3 mal täglich, incl. mind. einmal bei
Dunkelheit.'
Kontrolle mit elektronischem Erfassungsgerät nach Un-
terlagen des AG dokumentieren.
Menge: 3,000 d

**02.03.0050 Kontrolle d. Verkehrss. a. Uml.str. zweimal täglich*elektron. Gerät**
StL-Nr. 22110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 3,000 d
Zuordnung: 105

**02.03.0060 Absp.g.,Warneinr. aufb. u. abb. Vorank.pfeil*mit Tastleiste Versorg. Wahl AN**
StL-Nr. 221105405080011
Absperrgerät oder Warneinrichtung betriebsfertig aufbauen und abbauen. Vorhalten, Kontrolle, Wartung, In-
standsetzung und Betreiben werden gesondert vergütet.
Vorübergehende Verkehrssicherungsmaßnahmen durchführen.
70 v. H. des Preises werden nach betriebsfertigem Aufbau, der Rest nach Abbau vergütet.
Blinkender Vorankündigungspfeil.
Mit Tastleiste.
Energieversorgung nach Wahl des AN.
Menge: 1,000 St
Zuordnung: 105

**02.03.0070 Absp.g.,Warneinr. vorhalten wie Vorposition**
StL-Nr. 22110541001
Absperrgerät oder Warneinrichtung vorhalten, warten,
instand setzen und betreiben. Vorübergehende Verkehrssicherungsmaßnahmen durchführen. Die Kontrolle wird gesondert vergütet.
Absperrgerät oder Warneinrichtung wie in Vorposition
beschrieben.
Menge: 72,000 Std
Zuordnung: 105

**02.03.0080 Vorwarntafeln in LED-Technik**
Vorwarntafeln in LED-Technik
inklusive Bedienung und Zugfahrzeug
nach Vorschrift des AG
anfahren, einsetzen und wieder
abfahren.
Ein dauerhafter Betrieb mit ständiger
Überwachung der Batteriekapazität
muss gewährleistet sein.
Einsatzort: BAB A81

Anzahl und Einbauort gemäß Plan : 1.2_ Vorphase
Sperrung  der Einfahrt  Ri. Stuttgart.
Menge: 72,000 h

**02.03.0090 Abstimmung Anhalten Polizei**
Abstimmung Anhalten BAB-Verkehr durch die Polizei

Selbständige Abstimmung mit der Polizei, ggf.
verkehrsrechtliche Anordnung für Einrichtung und
Betrieb einer Verkehrssicherung nach Unterlagen des AG
einholen und zugehörige Unterlagen erstellen.
Erforderliche Ortsbesichtigungen zur Erstellung der
Planunterlagen durchführen.

Anfallende Gebühren sind einzurechnen

Position gilt für beide Richtungen je Einsatz der
Polizei.
Menge: 2,000 St

**02.03.0100 Verkehrszeichenpläne**
Verkehrszeichenpläne für die komplette Phase
drucken.
Pläne, in Farbe, in 10 - facher Ausfertigung für die
Verkehrsbesprechung.
Menge: 1,000 Psch

#### Abschnitt 02.04 Vorphase Sperrung der Einfahrt Ri. Würzburg, Inkl. Umleitungen

**02.04.0010 Verkehrssich. läng. Dauer aufbauen Arb.st.u. Uml.str*Verk.konzept AG auß. Kraft setzen Anordnung Unt. AG**
StL-Nr. 22110510532209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase ' Vorphase Sperrung  der
Einfahrt  Ri. Würzburg, Inkl. Umleitungen'
Verkehrsrechtliche Anordnung nach Unterlagen des AG
einholen und zugehörige Unterlagen erstellen. Erforderliche Ortsbesichtigungen zur Erstellung der Planunterlagen für die verkehrsrechtliche Anordnung durchführen.
Anfallende Gebühren 'gem. GebOSt und werden nicht
gesondert vergütet '
Menge: 1,000 Psch
Zuordnung: 105

**02.04.0020 Verkehrssich. läng. Dauer vorhalten wie Vorposition**
StL-Nr. 22110511019
Verkehrssicherung längerer Dauer vorhalten, warten, instand setzen und betreiben. Vorübergehende Verkehrssicherungsmaßnahmen durchführen. Die Kontrolle der Verkehrssicherung wird gesondert vergütet.
Verkehrssicherung wie in Vorposition beschrieben.
Für Verkehrsführungsphase ' Vorphase Sperrung  der
Einfahrt  Ri. Würzburg inkl.  Umleitungen'
Menge: 10,000 d
Zuordnung: 105

**02.04.0030 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'Vorphase Sperrung  der
Einfahrt  Ri. Würzburg inkl.  Umleitungen '
Menge: 1,000 Psch
Zuordnung: 105

**02.04.0040 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle ' 3 mal täglich, incl. mind. einmal bei
Dunkelheit'
Kontrolle mit elektronischem Erfassungsgerät nach Un-
terlagen des AG dokumentieren.
Menge: 10,000 d
Zuordnung: 105

**02.04.0050 Kontrolle d. Verkehrss. a. Uml.str. zweimal täglich*elektron. Gerät**
StL-Nr. 22110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 10,000 d
Zuordnung: 105

**02.04.0060 Absp.g.,Warneinr. aufb. u. abb. Vorank.pfeil*mit Tastleiste Versorg. Wahl AN**
StL-Nr. 221105405080011
Absperrgerät oder Warneinrichtung betriebsfertig aufbauen und abbauen. Vorhalten, Kontrolle, Wartung, In-
standsetzung und Betreiben werden gesondert vergütet.
Vorübergehende Verkehrssicherungsmaßnahmen durchführen.
70 v. H. des Preises werden nach betriebsfertigem Aufbau, der Rest nach Abbau vergütet.
Blinkender Vorankündigungspfeil.
Mit Tastleiste.
Energieversorgung nach Wahl des AN.
Menge: 1,000 St
Zuordnung: 105

**02.04.0070 Absp.g.,Warneinr. vorhalten wie Vorposition**
StL-Nr. 22110541001
Absperrgerät oder Warneinrichtung vorhalten, warten,
instand setzen und betreiben. Vorübergehende Verkehrssicherungsmaßnahmen durchführen. Die Kontrolle wird gesondert vergütet.
Absperrgerät oder Warneinrichtung wie in Vorposition
beschrieben.
Menge: 240,000 Std
Zuordnung: 105

**02.04.0080 Vorwarntafeln in LED-Technik**
Vorwarntafeln in LED-Technik
inklusive Bedienung und Zugfahrzeug
nach Vorschrift des AG
anfahren, einsetzen und wieder
abfahren.
Ein dauerhafter Betrieb mit ständiger
Überwachung der Batteriekapazität
muss gewährleistet sein.
Einsatzort: BAB A81

Anzahl und Einbauort gemäß Plan : 1.4_ Vorphase
Sperrung  der Einfahrt  Ri. Stuttgart.
Menge: 240,000 h

**02.04.0090 Abstimmung Anhalten Polizei**
Abstimmung Anhalten BAB-Verkehr durch die Polizei

Selbständige Abstimmung mit der Polizei, ggf.
verkehrsrechtliche Anordnung für Einrichtung und
Betrieb einer Verkehrssicherung nach Unterlagen des AG
einholen und zugehörige Unterlagen erstellen.
Erforderliche Ortsbesichtigungen zur Erstellung der
Planunterlagen durchführen.

Anfallende Gebühren sind einzurechnen

Position gilt für beide Richtungen je Einsatz der
Polizei.
Menge: 2,000 St

**02.04.0100 Verkehrszeichenpläne**
Verkehrszeichenpläne für die komplette Phase
drucken.
Pläne, in Farbe, in 10 - facher Ausfertigung für die
Verkehrsbesprechung.
Menge: 1,000 Psch

#### Abschnitt 02.05 Hauptphase Herstellung Bauwerk inkl. Umleitungen

**02.05.0010 Verkehrsrechtliche Anordnung einh.**
StL-Nr. 22110591599
Verkehrsrechtliche Anordnung für Einrichtung und Be-
trieb einer Verkehrssicherung nach Unterlagen des AG
einholen und zugehörige Unterlagen erstellen. Erforderliche Ortsbesichtigungen zur Erstellung der Planunterlagen durchführen.
Verkehrsrechtliche Anordnung für OZ 'mit Hauptphase
Herstellung  Bauwerk inkl. Umleitungen'
Anfallende Gebühren 'gem. GebOSt und werden nicht
gesondert vergütet '
Menge: 1,000 St
Zuordnung: 105

**02.05.0020 Verkehrssich. läng. Dauer aufbauen Arb.st.u. Uml.str*Verk.konzept AG auß. Kraft setzen**
StL-Nr. 22110510532209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase ' Hauptphase Herstellung
Bauwerk, inkl. Umleitungen'
Menge: 1,000 Psch
Zuordnung: 105

**02.05.0030 Verkehrssich. läng. Dauer vorhalten**
StL-Nr. 22110511099
Verkehrssicherung längerer Dauer vorhalten, warten, instand setzen und betreiben. Vorübergehende Verkehrssicherungsmaßnahmen durchführen. Die Kontrolle der Verkehrssicherung wird gesondert vergütet.
Verkehrssicherung der OZ ''
Für Verkehrsführungsphase 'Hauptphase Herstellung
Bauwerk, inkl. Umleitungen'
Menge: 165,000 d

**02.05.0040 Verkehrssich. läng. Dauer abbauen Verk.konzept AG*in Kraft setzen**
StL-Nr. 2211051202209
Verkehrssicherung an Arbeitsstellen längerer Dauer abbauen. Vorübergehende Verkehrssicherungsmaßnahmen
durchführen. Vorübergehende Markierung entfernen,
transportable Lichtsignalanlage, bauliches Leitelement,
mobile Stauwarnanlage, LED-Anzeigetafel und transportable Schutzeinrichtung abbauen werden gesondert
vergütet.
Nach Verkehrskonzept des AG.
Vorhandene Verkehrsschilder nach Unterlagen des AG wieder in Kraft setzen.
Für Verkehrsführungsphase 'Hauptphase Herstellung
Bauwerk,inkl. Umleitungen '
Menge: 1,000 Psch
Zuordnung: 105

**02.05.0050 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '3 mal täglich, incl. mind. einmal bei
Dunkelheit.'
Kontrolle mit elektronischem Erfassungsgerät nach Un-
terlagen des AG dokumentieren.
Menge: 165,000 d

**02.05.0060 Kontrolle d. Verkehrss. a. Uml.str. zweimal täglich*elektron. Gerät**
StL-Nr. 22110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 165,000 d
Zuordnung: 105

**02.05.0070 Verkehrszeichenpläne**
Verkehrszeichenpläne für die komplette Phase
drucken.
Pläne, in Farbe, in 5- facher Ausfertigung für die
Verkehrsbesprechung.
Menge: 1,000 Psch

*Hinweis*
Bereich: BAB A81, Brückenunterführung

**02.05.0080 Längsmarkierung Typ II herstellen durchg. Fb.begr.*Breite 0,30 m Folie,Gew.o.Kunst P 7*nicht grob. Betd. Markierung entf.**
StL-Nr. 22110533214593401
Längsmarkierung Typ II einschl. evtl. Sperrflächenumrandung als vorübergehende Markierung herstellen, warten und instand setzen. Vormarkieren. Vorübergehende
Verkehrssicherungsmaßnahmen durchführen. Abgerechnet
wird der markierte Strich, bei Doppelstrichen zwei
Striche.
Durchgehend als Fahrbahnbegrenzung.
Strichbreite = 0,30 m.
Markierungssystem aus Folie, Gewebe- oder Kunststoffträger.
Schichtdicke 'mind 2mm, 7, R 5 neu (R 5 gebraucht), RW
6 neu (RW 4 gebraucht),  Griffigkeit mind. S 2 '
Verkehrsklasse = P 7.
Markierung auf nicht grobstrukturierter Betondecke.
Markierung entfernen. Abfall aufnehmen und nach Wahl
des AN verwerten.
Menge: 176,000 m
Zuordnung: 105

*Hinweis*
Die Positionsmenge für das Unterhalten und Entfernen
der gelben Markierung zur Verkehrsfreigabe umfasst
sowohl die Markierung gemäß VZP_2.1 als auch die
Anpassung der Verkehrsführung gemäß VZP_2.4.

*Hinweis*
Das Entfernen der gelben Markierung aufgrund der
Änderung der Verkehrsführung gemäß VZP_2.4 wird separat
in OZ 02.05.530 vergütet.

**02.05.0090 Unterhalten vorüber. Längsmarkier.**
Unterhalten und bei Bedarf Nachmarkieren der
vorübergehenden Längsmarkierung der Vorposition
während der gesamten Liegedauer.
Markierung Typ II.
Markierung = durchgehend
Strichbreite = 0,30 m.
Menge: 221,000 m

**02.05.0100 Längsmarkierung entfernen durchg. Fb.begr.*Breite 0,30 m Folie*Asphaltdecksch. entfernen o. Ern. Verwert. Wahl AN**
StL-Nr. 22110530414413901
Längsmarkierung als vorübergehende Markierung einschl.
evtl. Sperrflächenumrandung entfernen. Abgerechnet wird
der entfernte Strich, bei Doppelstrichen zwei Striche.
Vorübergehende Verkehrssicherungsmaßnahmen durchführen.
Durchgehender Strich als Fahrbahnbegrenzung.
Strichbreite = 0,30 m.
Markierungsstoffart = Folie.
Auf Asphaltdeckschicht.
Entfernen ohne Erneuerung der Markierung.
Durch 'Verfahren nach Wahl des AN. Arbeiten
Umweltverträglich durchführen  '
Abfall aufnehmen und nach Wahl des AN verwerten.
Menge: 176,000 m
Zuordnung: 105

**02.05.0110 Längsmarkierung Typ II herstellen durchg.Fstr.begr.*Breite 0,25 m Folie, profiliert P 7*nicht grob. Betd. Markierung entf.**
StL-Nr. 22110533223693401
Längsmarkierung Typ II einschl. evtl. Sperrflächenumrandung als vorübergehende Markierung herstellen, warten und instand setzen. Vormarkieren. Vorübergehende
Verkehrssicherungsmaßnahmen durchführen. Abgerechnet
wird der markierte Strich, bei Doppelstrichen zwei
Striche.
Durchgehend als Fahrstreifenbegrenzung.
Strichbreite = 0,25 m.
Markierungssystem aus Folie, Gewebe- oder Kunststoffträger, als profiliertes System.
Schichtdicke 'mind 2mm, 7, R 5 neu (R 5 gebraucht), RW
6 neu (RW 4 gebraucht),  Griffigkeit mind. S 2'
Verkehrsklasse = P 7.
Markierung auf nicht grobstrukturierter Betondecke.
Markierung entfernen. Abfall aufnehmen und nach Wahl
des AN verwerten.
Menge: 1100,000 m
Zuordnung: 105

**02.05.0120 Unterhalten vorüber. Längsmarkier.**
Unterhalten und bei Bedarf Nachmarkieren der
vorübergehenden Längsmarkierung der Vorposition
während der gesamten Liegedauer.
Markierung Typ II.
Markierung = Durchgehend
Strichbreite = 0,25 m.
Menge: 1100,000 m

**02.05.0130 Längsmarkierung entfernen durchg.Fstr.begr.*Breite 0,25 m Folie*Asphaltdecksch. entfernen o. Ern. Verwert. Wahl AN**
StL-Nr. 22110530423413901
Längsmarkierung als vorübergehende Markierung einschl.
evtl. Sperrflächenumrandung entfernen. Abgerechnet wird
der entfernte Strich, bei Doppelstrichen zwei Striche.
Vorübergehende Verkehrssicherungsmaßnahmen durchführen.
Durchgehender Strich als Fahrstreifenbegrenzung.
Strichbreite = 0,25 m.
Markierungsstoffart = Folie.
Auf Asphaltdeckschicht.
Entfernen ohne Erneuerung der Markierung.
Durch 'Verfahren nach Wahl des AN. Arbeiten
Umweltverträglich durchführen '
Abfall aufnehmen und nach Wahl des AN verwerten.
Menge: 1100,000 m
Zuordnung: 105

**02.05.0140 Längsmarkierung Typ II herstellen durchg. Fb.begr.*Breite 0,25 m Folie, profiliert P 7*nicht grob. Betd. Markierung entf.**
StL-Nr. 22110533213693401
Längsmarkierung Typ II einschl. evtl. Sperrflächenumrandung als vorübergehende Markierung herstellen, warten und instand setzen. Vormarkieren. Vorübergehende
Verkehrssicherungsmaßnahmen durchführen. Abgerechnet
wird der markierte Strich, bei Doppelstrichen zwei
Striche.
Durchgehend als Fahrbahnbegrenzung.
Strichbreite = 0,25 m.
Markierungssystem aus Folie, Gewebe- oder Kunststoffträger, als profiliertes System.
Schichtdicke ' mind 2mm, 7, R 5 neu (R 5 gebraucht), RW
6 neu (RW 4 gebraucht),  Griffigkeit mind. S 2'
Verkehrsklasse = P 7.
Markierung auf nicht grobstrukturierter Betondecke.
Markierung entfernen. Abfall aufnehmen und nach Wahl
des AN verwerten.
Menge: 914,000 m
Zuordnung: 105

*Hinweis*
Die Positionsmenge für das Unterhalten und Entfernen
der gelben Markierung zur Verkehrsfreigabe umfasst
sowohl die Markierung gemäß VZP_2.1 als auch die
Anpassung der Verkehrsführung gemäß VZP_2.4.

*Hinweis*
Das Entfernen der gelben Markierung aufgrund der
Änderung der Verkehrsführung gemäß VZP_2.4 wird separat
in OZ 02.05.540 vergütet.

**02.05.0150 Unterhalten vorüber. Längsmarkier.**
Unterhalten und bei Bedarf Nachmarkieren der
vorübergehenden Längsmarkierung der Vorposition
während der gesamten Liegedauer.
Markierung Typ II.
Markierung = Durchgehend
Strichbreite = 0,25 m.
Menge: 1014,000 m

**02.05.0160 Längsmarkierung entfernen durchg. Fb.begr.*Breite 0,25 m Folie*Asphaltdecksch. entfernen o. Ern. Verwert. Wahl AN**
StL-Nr. 22110530413413901
Längsmarkierung als vorübergehende Markierung einschl.
evtl. Sperrflächenumrandung entfernen. Abgerechnet wird
der entfernte Strich, bei Doppelstrichen zwei Striche.
Vorübergehende Verkehrssicherungsmaßnahmen durchführen.
Durchgehender Strich als Fahrbahnbegrenzung.
Strichbreite = 0,25 m.
Markierungsstoffart = Folie.
Auf Asphaltdeckschicht.
Entfernen ohne Erneuerung der Markierung.
Durch 'Verfahren nach Wahl des AN. Arbeiten
Umweltverträglich durchführen '
Abfall aufnehmen und nach Wahl des AN verwerten.
Menge: 936,000 m
Zuordnung: 105

**02.05.0170 Längsmarkierung Typ II herstellen Str/L 1zu1 Leitl.*Breite 0,30 m Folie P 7*nicht grob. Betd. Markierung entf.**
StL-Nr. 22110533254493401
Längsmarkierung Typ II einschl. evtl. Sperrflächenumrandung als vorübergehende Markierung herstellen, warten und instand setzen. Vormarkieren. Vorübergehende
Verkehrssicherungsmaßnahmen durchführen. Abgerechnet
wird der markierte Strich, bei Doppelstrichen zwei
Striche.
Unterbrochen; Verhältnis Strich/Lücke 1 zu 1 als Leitlinie.
Strichbreite = 0,30 m.
Markierungssystem aus Folie.
Schichtdicke ' mind 2mm, 7, R 5 neu (R 5 gebraucht), RW
6 neu (RW 4 gebraucht),  Griffigkeit mind. S 2'
Verkehrsklasse = P 7.
Markierung auf nicht grobstrukturierter Betondecke.
Markierung entfernen. Abfall aufnehmen und nach Wahl
des AN verwerten.
Menge: 450,000 m
Zuordnung: 105

**02.05.0180 Unterhalten vorüber. Längsmarkier.**
Unterhalten und bei Bedarf Nachmarkieren der
vorübergehenden Längsmarkierung der Vorposition
während der gesamten Liegedauer.
Markierung Typ II.
Markierung = durchgehend
Strichbreite = 0,30 m.
Menge: 450,000 m

*Hinweis*
Das Entfernen der gelben Markierung aufgrund der
Änderung der Verkehrsführung gemäß VZP_2.4 wird separat
in OZ 02.05.520 vergütet.

**02.05.0190 Längsmarkierung entfernen Leitlinie 1zu1*Breite 0,30 m Folie*Asphaltdecksch. entfernen o. Ern. Verwert. Wahl AN**
StL-Nr. 22110530454413901
Längsmarkierung als vorübergehende Markierung einschl.
evtl. Sperrflächenumrandung entfernen. Abgerechnet wird
der entfernte Strich, bei Doppelstrichen zwei Striche.
Vorübergehende Verkehrssicherungsmaßnahmen durchführen.
Unterbrochener Strich, Verhältnis Strich/Lücke 1 zu 1
als Leitlinie.
Strichbreite = 0,30 m.
Markierungsstoffart = Folie.
Auf Asphaltdeckschicht.
Entfernen ohne Erneuerung der Markierung.
Durch 'erfahren nach Wahl des AN. Arbeiten
Umweltverträglich durchführen  '
Abfall aufnehmen und nach Wahl des AN verwerten.
Menge: 275,000 m
Zuordnung: 105

**02.05.0200 Transp.Schutzeinrichtung aufbauen Arb.st./fl. Verk.*Aufhaltest. T3 Wirkungsber.maxW2**
StL-Nr. 221105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 340,000 m
Zuordnung: 105

**02.05.0210 Transport. Schutzeinr. vorhalten wie Vorposition**
StL-Nr. 22110561001
Transportable Schutzeinrichtung vorhalten, warten und
instand setzen. Vorübergehende Verkehrssicherungsmaßnahmen durchführen. Die Kontrolle wird gesondert
vergütet.
Transportable Schutzeinrichtung wie in Vorposition beschrieben.
Menge: 56100,000 md
Zuordnung: 105

**02.05.0220 AEK f. transp. Schutzeinr. aufb.*Kurzabsenkung**
StL-Nr. 22110562592
Anfangs-/Endkonstruktion (AEK) für transportable
Schutzeinrichtung aufbauen und abbauen. Vorhalten, Kontrolle, Wartung und Instandsetzung werden gesondert
vergütet. Vorübergehende Verkehrssicherungsmaßnahmen
durchführen. 70 v. H. des Preises werden nach Aufbau,
der Rest nach Abbau vergütet.
AEK an OZ ' '
Als Kurzabsenkung.
Menge: 4,000 St
Zuordnung: 105

**02.05.0230 AEK vorhalten wie Vorposition**
StL-Nr. 22110563001
Anfangs-/Endkonstruktion (AEK) für transportable
Schutzeinrichtung vorhalten, warten und instand setzen.
Vorübergehende Verkehrssicherungsmaßnahmen durchführen.
Die Kontrolle wird gesondert vergütet.
AEK wie in Vorposition beschrieben.
Menge: 660,000 Std
Zuordnung: 105

**02.05.0240 Bauliches Leitelement aufb. u. abb. Leitbord*Leite.+Bef. entf.**
StL-Nr. 2211054352001
Bauliches Leitelement aufbauen und abbauen. Vorhalten,
Kontrolle, Wartung und Instandsetzung werden gesondert
vergütet. Vorübergehende Sicherungsmaßnahmen durchführen. 70 v.H. des Preises werden nach Aufbau, der Rest
nach Abbau vergütet.
Leitelement = Leitbord.
Leitelement und Befestigung rückstandsfrei und deckenschonend entfernen und nach Wahl des AN verwerten.
Menge: 290,000 m
Zuordnung: 105

**02.05.0250 Bauliches Leitelement vorhalten wie Vorposition**
StL-Nr. 22110544001
Bauliches Leitelement vorhalten, warten und instandsetzen. Vorübergehende Verkehrssicherungsmaßnahmen
durchführen. Die Kontrolle wird gesondert vergütet.
Bauliches Leitelement wie in Vorposition beschrieben.
Menge: 47850,000 md
Zuordnung: 105

*Hinweis*
Bereich: BAB A81 Betriebsumfahrung

**02.05.0260 Längsmarkierung Typ II herstellen durchg. Fb.begr.*Breite 0,30 m Folie,Gew.o.Kunst P 7*nicht grob. Betd. Markierung entf.**
StL-Nr. 22110533214593401
Längsmarkierung Typ II einschl. evtl. Sperrflächenumrandung als vorübergehende Markierung herstellen, warten und instand setzen. Vormarkieren. Vorübergehende
Verkehrssicherungsmaßnahmen durchführen. Abgerechnet
wird der markierte Strich, bei Doppelstrichen zwei
Striche.
Durchgehend als Fahrbahnbegrenzung.
Strichbreite = 0,30 m.
Markierungssystem aus Folie, Gewebe- oder Kunststoffträger.
Schichtdicke 'mind 2mm, 7, R 5 neu (R 5 gebraucht), RW
6 neu (RW 4 gebraucht),  Griffigkeit mind. S 2 '
Verkehrsklasse = P 7.
Markierung auf nicht grobstrukturierter Betondecke.
Markierung entfernen. Abfall aufnehmen und nach Wahl
des AN verwerten.
Menge: 75,000 m
Zuordnung: 105

**02.05.0270 Unterhalten vorüber. Längsmarkier.**
Unterhalten und bei Bedarf Nachmarkieren der
vorübergehenden Längsmarkierung der Vorposition
während der gesamten Liegedauer.
Markierung Typ II.
Markierung = durchgehend
Strichbreite = 0,30 m.
Menge: 75,000 m

**02.05.0280 Längsmarkierung entfernen durchg. Fb.begr.*Breite 0,30 m Folie*Asphaltdecksch. Erneuer. d. Mark. Verwert. Wahl AN**
StL-Nr. 22110530414412901
Längsmarkierung als vorübergehende Markierung einschl.
evtl. Sperrflächenumrandung entfernen. Abgerechnet wird
der entfernte Strich, bei Doppelstrichen zwei Striche.
Vorübergehende Verkehrssicherungsmaßnahmen durchführen.
Durchgehender Strich als Fahrbahnbegrenzung.
Strichbreite = 0,30 m.
Markierungsstoffart = Folie.
Auf Asphaltdeckschicht.
Entfernen für Erneuerung der Markierung.
Durch 'Verfahren nach Wahl des AN. Arbeiten
Umweltverträglich durchführen
Abfall aufnehmen und nach Wahl des AN verwerten. '
Abfall aufnehmen und nach Wahl des AN verwerten.
Menge: 75,000 m
Zuordnung: 105

**02.05.0290 Längsmarkierung Typ II herstellen durchg.Fstr.begr.*Breite 0,25 m Folie, profiliert P 7*nicht grob. Betd. Markierung entf.**
StL-Nr. 22110533223693401
Längsmarkierung Typ II einschl. evtl. Sperrflächenumrandung als vorübergehende Markierung herstellen, warten und instand setzen. Vormarkieren. Vorübergehende
Verkehrssicherungsmaßnahmen durchführen. Abgerechnet
wird der markierte Strich, bei Doppelstrichen zwei
Striche.
Durchgehend als Fahrstreifenbegrenzung.
Strichbreite = 0,25 m.
Markierungssystem aus Folie, Gewebe- oder Kunststoffträger, als profiliertes System.
Schichtdicke 'mind 2mm, 7, R 5 neu (R 5 gebraucht), RW
6 neu (RW 4 gebraucht),  Griffigkeit mind. S 2'
Verkehrsklasse = P 7.
Markierung auf nicht grobstrukturierter Betondecke.
Markierung entfernen. Abfall aufnehmen und nach Wahl
des AN verwerten.
Menge: 1100,000 m
Zuordnung: 105

**02.05.0300 Unterhalten vorüber. Längsmarkier.**
Unterhalten und bei Bedarf Nachmarkieren der
vorübergehenden Längsmarkierung der Vorposition
während der gesamten Liegedauer.
Markierung Typ II.
Markierung = Durchgehend
Strichbreite = 0,25 m.
Menge: 1100,000 m

**02.05.0310 Längsmarkierung entfernen durchg.Fstr.begr.*Breite 0,25 m Folie*Asphaltdecksch. entfernen o. Ern. Verwert. Wahl AN**
StL-Nr. 22110530423413901
Längsmarkierung als vorübergehende Markierung einschl.
evtl. Sperrflächenumrandung entfernen. Abgerechnet wird
der entfernte Strich, bei Doppelstrichen zwei Striche.
Vorübergehende Verkehrssicherungsmaßnahmen durchführen.
Durchgehender Strich als Fahrstreifenbegrenzung.
Strichbreite = 0,25 m.
Markierungsstoffart = Folie.
Auf Asphaltdeckschicht.
Entfernen ohne Erneuerung der Markierung.
Durch 'Verfahren nach Wahl des AN. Arbeiten
Umweltverträglich durchführen '
Abfall aufnehmen und nach Wahl des AN verwerten.
Menge: 1100,000 m
Zuordnung: 105

**02.05.0320 Längsmarkierung Typ II herstellen durchg. Fb.begr.*Breite 0,25 m Folie, profiliert P 7*nicht grob. Betd. Markierung entf.**
StL-Nr. 22110533213693401
Längsmarkierung Typ II einschl. evtl. Sperrflächenumrandung als vorübergehende Markierung herstellen, warten und instand setzen. Vormarkieren. Vorübergehende
Verkehrssicherungsmaßnahmen durchführen. Abgerechnet
wird der markierte Strich, bei Doppelstrichen zwei
Striche.
Durchgehend als Fahrbahnbegrenzung.
Strichbreite = 0,25 m.
Markierungssystem aus Folie, Gewebe- oder Kunststoffträger, als profiliertes System.
Schichtdicke ' mind 2mm, 7, R 5 neu (R 5 gebraucht), RW
6 neu (RW 4 gebraucht),  Griffigkeit mind. S 2'
Verkehrsklasse = P 7.
Markierung auf nicht grobstrukturierter Betondecke.
Markierung entfernen. Abfall aufnehmen und nach Wahl
des AN verwerten.
Menge: 1960,000 m
Zuordnung: 105

**02.05.0330 Unterhalten vorüber. Längsmarkier.**
Unterhalten und bei Bedarf Nachmarkieren der
vorübergehenden Längsmarkierung der Vorposition
während der gesamten Liegedauer.
Markierung Typ II.
Markierung = Durchgehend
Strichbreite = 0,25 m.
Menge: 1960,000 m

**02.05.0340 Längsmarkierung entfernen durchg. Fb.begr.*Breite 0,25 m Folie*Asphaltdecksch. entfernen o. Ern. Verwert. Wahl AN**
StL-Nr. 22110530413413901
Längsmarkierung als vorübergehende Markierung einschl.
evtl. Sperrflächenumrandung entfernen. Abgerechnet wird
der entfernte Strich, bei Doppelstrichen zwei Striche.
Vorübergehende Verkehrssicherungsmaßnahmen durchführen.
Durchgehender Strich als Fahrbahnbegrenzung.
Strichbreite = 0,25 m.
Markierungsstoffart = Folie.
Auf Asphaltdeckschicht.
Entfernen ohne Erneuerung der Markierung.
Durch 'Verfahren nach Wahl des AN. Arbeiten
Umweltverträglich durchführen '
Abfall aufnehmen und nach Wahl des AN verwerten.
Menge: 1960,000 m
Zuordnung: 105

**02.05.0350 Längsmarkierung Typ II herstellen Str/L 1zu1 Leitl.*Breite 0,30 m Folie P 7*nicht grob. Betd. Markierung entf.**
StL-Nr. 22110533254493401
Längsmarkierung Typ II einschl. evtl. Sperrflächenumrandung als vorübergehende Markierung herstellen, warten und instand setzen. Vormarkieren. Vorübergehende
Verkehrssicherungsmaßnahmen durchführen. Abgerechnet
wird der markierte Strich, bei Doppelstrichen zwei
Striche.
Unterbrochen; Verhältnis Strich/Lücke 1 zu 1 als Leitlinie.
Strichbreite = 0,30 m.
Markierungssystem aus Folie.
Schichtdicke ' mind 2mm, 7, R 5 neu (R 5 gebraucht), RW
6 neu (RW 4 gebraucht),  Griffigkeit mind. S 2'
Verkehrsklasse = P 7.
Markierung auf nicht grobstrukturierter Betondecke.
Markierung entfernen. Abfall aufnehmen und nach Wahl
des AN verwerten.
Menge: 352,000 m
Zuordnung: 105

**02.05.0360 Unterhalten vorüber. Längsmarkier.**
Unterhalten und bei Bedarf Nachmarkieren der
vorübergehenden Längsmarkierung der Vorposition
während der gesamten Liegedauer.
Markierung Typ II.
Markierung = durchgehend
Strichbreite = 0,30 m.
Menge: 352,000 m

**02.05.0370 Längsmarkierung entfernen Leitlinie 1zu1*Breite 0,30 m Folie*Asphaltdecksch. entfernen o. Ern. Verwert. Wahl AN**
StL-Nr. 22110530454413901
Längsmarkierung als vorübergehende Markierung einschl.
evtl. Sperrflächenumrandung entfernen. Abgerechnet wird
der entfernte Strich, bei Doppelstrichen zwei Striche.
Vorübergehende Verkehrssicherungsmaßnahmen durchführen.
Unterbrochener Strich, Verhältnis Strich/Lücke 1 zu 1
als Leitlinie.
Strichbreite = 0,30 m.
Markierungsstoffart = Folie.
Auf Asphaltdeckschicht.
Entfernen ohne Erneuerung der Markierung.
Durch 'erfahren nach Wahl des AN. Arbeiten
Umweltverträglich durchführen  '
Abfall aufnehmen und nach Wahl des AN verwerten.
Menge: 352,000 m
Zuordnung: 105

**02.05.0380 Transp.Schutzeinrichtung aufbauen Arb.st./ank.Verk.*Aufhaltest. H1 Wirkungsber.maxW4**
StL-Nr. 221105605144099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung 'kleinteilig in mehreren Strängen zur
Absperrung der Wirtschaftswege in der Betriebsumfahrt,
gemäß VZP_ 2.3 '
Menge: 54,000 m
Zuordnung: 105

**02.05.0390 Transport. Schutzeinr. vorhalten wie Vorposition**
StL-Nr. 22110561001
Transportable Schutzeinrichtung vorhalten, warten und
instand setzen. Vorübergehende Verkehrssicherungsmaßnahmen durchführen. Die Kontrolle wird gesondert
vergütet.
Transportable Schutzeinrichtung wie in Vorposition beschrieben.
Menge: 8910,000 md
Zuordnung: 105

**02.05.0400 AEK f. transp. Schutzeinr. aufb.*Kurzabsenkung**
StL-Nr. 22110562592
Anfangs-/Endkonstruktion (AEK) für transportable
Schutzeinrichtung aufbauen und abbauen. Vorhalten, Kontrolle, Wartung und Instandsetzung werden gesondert
vergütet. Vorübergehende Verkehrssicherungsmaßnahmen
durchführen. 70 v. H. des Preises werden nach Aufbau,
der Rest nach Abbau vergütet.
AEK an OZ 'H1/W4 '
Als Kurzabsenkung.
Menge: 8,000 St
Zuordnung: 105

**02.05.0410 AEK vorhalten wie Vorposition**
StL-Nr. 22110563001
Anfangs-/Endkonstruktion (AEK) für transportable
Schutzeinrichtung vorhalten, warten und instand setzen.
Vorübergehende Verkehrssicherungsmaßnahmen durchführen.
Die Kontrolle wird gesondert vergütet.
AEK wie in Vorposition beschrieben.
Menge: 1320,000 Std
Zuordnung: 105

**02.05.0420 Transp.Schutzeinrichtung aufbauen Arb.st./fl. Verk.*Aufhaltest. H1 Wirkungsber.maxW4**
StL-Nr. 221105605244000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. H 1.
Wirkungsbereich max. W 4 (W max. 1,30 m).
Menge: 340,000 m
Zuordnung: 105

**02.05.0430 Transport. Schutzeinr. vorhalten**
StL-Nr. 22110561099
Transportable Schutzeinrichtung vorhalten, warten und
instand setzen. Vorübergehende Verkehrssicherungsmaßnahmen durchführen. Die Kontrolle wird gesondert
vergütet.
Transportable Schutzeinrichtung der OZ 'mit H1-W4
zwischen Arbeitsstelle und ankommenden Verkehr'
Menge: 56100,000 md

**02.05.0440 AEK f. transp. Schutzeinr. aufb.*Absenkung**
StL-Nr. 22110562591
Anfangs-/Endkonstruktion (AEK) für transportable
Schutzeinrichtung aufbauen und abbauen. Vorhalten, Kontrolle, Wartung und Instandsetzung werden gesondert
vergütet. Vorübergehende Verkehrssicherungsmaßnahmen
durchführen. 70 v. H. des Preises werden nach Aufbau,
der Rest nach Abbau vergütet.
AEK an OZ ' '
Als Absenkung.
Menge: 4,000 St
Zuordnung: 105

**02.05.0450 AEK vorhalten wie Vorposition**
StL-Nr. 22110563001
Anfangs-/Endkonstruktion (AEK) für transportable
Schutzeinrichtung vorhalten, warten und instand setzen.
Vorübergehende Verkehrssicherungsmaßnahmen durchführen.
Die Kontrolle wird gesondert vergütet.
AEK wie in Vorposition beschrieben.
Menge: 660,000 Std
Zuordnung: 105

**02.05.0460 Bauliches Leitelement aufb. u. abb. Leitbord*Leite.+Bef. entf.**
StL-Nr. 2211054352001
Bauliches Leitelement aufbauen und abbauen. Vorhalten,
Kontrolle, Wartung und Instandsetzung werden gesondert
vergütet. Vorübergehende Sicherungsmaßnahmen durchführen. 70 v.H. des Preises werden nach Aufbau, der Rest
nach Abbau vergütet.
Leitelement = Leitbord.
Leitelement und Befestigung rückstandsfrei und deckenschonend entfernen und nach Wahl des AN verwerten.
Menge: 113,000 m
Zuordnung: 105

**02.05.0470 Bauliches Leitelement vorhalten wie Vorposition**
StL-Nr. 22110544001
Bauliches Leitelement vorhalten, warten und instandsetzen. Vorübergehende Verkehrssicherungsmaßnahmen
durchführen. Die Kontrolle wird gesondert vergütet.
Bauliches Leitelement wie in Vorposition beschrieben.
Menge: 18645,000 md
Zuordnung: 105

**02.05.0480 Bauzaun aufstellen und entfernen Zaunhöhe 2,0 m*Stahlgitter-FT**
StL-Nr. 21910120733
Bauzaun nach Unterlagen des AG einschl. der erforderlichen Tore und Pfosten standsicher aufstellen, während
der Bauzeit vorhalten und unterhalten sowie nach Beendigung der Bauzeit entfernen. 70 v.H. des Preises werden nach Aufstellen, der Rest nach Entfernen des Bauzaunes vergütet.
Zaunhöhe = 2,00 m.
Zaun aus Stahlgitter-Fertigteilen.
Menge: 54,000 m
Zuordnung: 101

*Hinweis*
in RiFa.  Würzburg: Umbau der Verkehrsführung
Hauptphase
 von VZP_2.1 auf VZP_2.4

**02.05.0490 Verkehrsrechtliche Anordnung einh.**
StL-Nr. 22110591599
Verkehrsrechtliche Anordnung für Einrichtung und Be-
trieb einer Verkehrssicherung nach Unterlagen des AG
einholen und zugehörige Unterlagen erstellen. Erforderliche Ortsbesichtigungen zur Erstellung der Planunterlagen durchführen.
Verkehrsrechtliche Anordnung für OZ 'in RiFa.
Würzburg: Umbau der Verkehrsführung Hauptphase
 von VZP_2.1 auf VZP_2.4'
Anfallende Gebühren 'gem. GebOSt und werden nicht
gesondert vergütet '
Menge: 1,000 St
Zuordnung: 105

**02.05.0500 Verkehrssicherung an Arbeitsstellen von längerer Dauer umbauen.**
Verkehrssicherung an Arbeitsstellen von längerer Dauer
umbauen. Verkehrszeichen und Verkehrseinrichtungen
(Absperrgeräte, Warnleuchten und Aufstellvorrichtungen)
umsetzen; überschüssige Verkehrszeichen und
Verkehrseinrichtungen abbauen. Vorübergehende
Verkehrssicherungsmaßnahmen durchführen. Vorübergehende
Markierungen sowie transportable Schutzeinrichtungen
werden gesondert vergütet.

Umbau der Verkehrsführungsphase in RiFa Würzburg gemäß
Hauptphase VZP_2.1.
Umbau nach Verkehrsführungsphase in RiFa Würzburg gemäß
Hauptphase VZP_2.4.
Menge: 1,000 Psch
Zuordnung: 105

**02.05.0510 Transp. Schutzeinrichtung umsetzen*umsetzen nach AG Arb.st./fl. Verk.**
StL-Nr. 221105615999102
Transportable Schutzeinrichtung innerhalb des Arbeitsstellenbereiches umsetzen. Vorübergehende Verkehrssicherungsmaßnahmen durchführen.
Transportable Schutzeinrichtung der OZ '02.05.0200. '
Umsetzen von Verkehrsführungsphase 'in RiFa.Würzburg:
Verkehrsführung Hauptphase_VZP_2.1'
Umsetzen nach Verkehrsführungsphase 'in RiFa.
Würzburg: Verkehrsführung Hauptphase_VZP__2.4'
Umsetzen nach Verkehrskonzept des AG.
Standort nach Umsetzen = Einsatzbereich B, zwischen Ar-
beitsstelle und parallel fließendem Verkehr.
Menge: 67,000 m
Zuordnung: 105

**02.05.0520 Längsmarkierung entfernen Leitlinie 1zu1*Breite 0,30 m Folie*Asphaltdecksch. veränd.Verkehrsf. Verwert. Wahl AN**
StL-Nr. 22110530454414901
Längsmarkierung als vorübergehende Markierung einschl.
evtl. Sperrflächenumrandung entfernen. Abgerechnet wird
der entfernte Strich, bei Doppelstrichen zwei Striche.
Vorübergehende Verkehrssicherungsmaßnahmen durchführen.
Unterbrochener Strich, Verhältnis Strich/Lücke 1 zu 1
als Leitlinie.
Strichbreite = 0,30 m.
Markierungsstoffart = Folie.
Auf Asphaltdeckschicht.
Entfernen für Veränderung der Verkehrsführung.
Durch 'Verfahren nach Wahl des AN. Arbeiten
Umweltverträglich durchführen '
Abfall aufnehmen und nach Wahl des AN verwerten.
Menge: 175,000 m
Zuordnung: 105

**02.05.0530 Längsmarkierung entfernen durchg. Fb.begr.*Breite 0,30 m Folie*Asphaltdecksch. veränd.Verkehrsf. Verwert. Wahl AN**
StL-Nr. 22110530414414901
Längsmarkierung als vorübergehende Markierung einschl.
evtl. Sperrflächenumrandung entfernen. Abgerechnet wird
der entfernte Strich, bei Doppelstrichen zwei Striche.
Vorübergehende Verkehrssicherungsmaßnahmen durchführen.
Durchgehender Strich als Fahrbahnbegrenzung.
Strichbreite = 0,30 m.
Markierungsstoffart = Folie.
Auf Asphaltdeckschicht.
Entfernen für Veränderung der Verkehrsführung.
Durch 'erfahren nach Wahl des AN. Arbeiten
Umweltverträglich durchführen '
Abfall aufnehmen und nach Wahl des AN verwerten.
Menge: 45,000 m
Zuordnung: 105

**02.05.0540 Längsmarkierung entfernen durchg. Fb.begr.*Breite 0,25 m Folie*Asphaltdecksch. veränd.Verkehrsf. Verwert. Wahl AN**
StL-Nr. 22110530413414901
Längsmarkierung als vorübergehende Markierung einschl.
evtl. Sperrflächenumrandung entfernen. Abgerechnet wird
der entfernte Strich, bei Doppelstrichen zwei Striche.
Vorübergehende Verkehrssicherungsmaßnahmen durchführen.
Durchgehender Strich als Fahrbahnbegrenzung.
Strichbreite = 0,25 m.
Markierungsstoffart = Folie.
Auf Asphaltdeckschicht.
Entfernen für Veränderung der Verkehrsführung.
Durch 'erfahren nach Wahl des AN. Arbeiten
Umweltverträglich durchführen '
Abfall aufnehmen und nach Wahl des AN verwerten.
Menge: 78,000 m
Zuordnung: 105

**02.05.0550 Längsmarkierung Typ II herstellen durchg. Fb.begr.*Breite 0,30 m Folie,Gew.o.Kunst P 7*nicht grob. Betd. Markierung entf.**
StL-Nr. 22110533214593401
Längsmarkierung Typ II einschl. evtl. Sperrflächenumrandung als vorübergehende Markierung herstellen, warten und instand setzen. Vormarkieren. Vorübergehende
Verkehrssicherungsmaßnahmen durchführen. Abgerechnet
wird der markierte Strich, bei Doppelstrichen zwei
Striche.
Durchgehend als Fahrbahnbegrenzung.
Strichbreite = 0,30 m.
Markierungssystem aus Folie, Gewebe- oder Kunststoffträger.
Schichtdicke 'mind 2mm, 7, R 5 neu (R 5 gebraucht), RW
6 neu (RW 4 gebraucht),  Griffigkeit mind. S 2 '
Verkehrsklasse = P 7.
Markierung auf nicht grobstrukturierter Betondecke.
Markierung entfernen. Abfall aufnehmen und nach Wahl
des AN verwerten.
Menge: 45,000 m
Zuordnung: 105

**02.05.0560 Längsmarkierung Typ II herstellen durchg. Fb.begr.*Breite 0,25 m Folie, profiliert P 7*nicht grob. Betd. Markierung entf.**
StL-Nr. 22110533213693401
Längsmarkierung Typ II einschl. evtl. Sperrflächenumrandung als vorübergehende Markierung herstellen, warten und instand setzen. Vormarkieren. Vorübergehende
Verkehrssicherungsmaßnahmen durchführen. Abgerechnet
wird der markierte Strich, bei Doppelstrichen zwei
Striche.
Durchgehend als Fahrbahnbegrenzung.
Strichbreite = 0,25 m.
Markierungssystem aus Folie, Gewebe- oder Kunststoffträger, als profiliertes System.
Schichtdicke ' mind 2mm, 7, R 5 neu (R 5 gebraucht), RW
6 neu (RW 4 gebraucht),  Griffigkeit mind. S 2'
Verkehrsklasse = P 7.
Markierung auf nicht grobstrukturierter Betondecke.
Markierung entfernen. Abfall aufnehmen und nach Wahl
des AN verwerten.
Menge: 100,000 m
Zuordnung: 105

**02.05.0570 Abstimmung Anhalten Polizei**
Abstimmung Anhalten BAB-Verkehr durch die Polizei

Selbständige Abstimmung mit der Polizei, ggf.
verkehrsrechtliche Anordnung für Einrichtung und
Betrieb einer Verkehrssicherung nach Unterlagen des AG
einholen und zugehörige Unterlagen erstellen.
Erforderliche Ortsbesichtigungen zur Erstellung der
Planunterlagen durchführen.

Anfallende Gebühren sind einzurechnen

Position gilt für beide Richtungen je Einsatz der
Polizei.
Menge: 2,000 St

**02.05.0580 Verkehrszeichenpläne**
Verkehrszeichenpläne für die komplette Phase
drucken.
Pläne, in Farbe, in 4 - facher Ausfertigung für die
Verkehrsbesprechung.
Menge: 1,000 Psch

#### Abschnitt 02.06 Hauptphase : Vollsperrung St.578/ A81 inkl. Umleitungen

*Hinweis*
Gemäß dem Ablaufplan und aufgrund der erforderlichen
Vorarbeiten wird die Vollsperrung in Fahrtrichtung
Würzburg um 15:00 Uhr eingerichtet. Die Fahrtrichtung
Heilbronn wird erst um 20:00 Uhr gesperrt. Die Räumung
in Fahrtrichtung Heilbronn erfolgt jedoch bereits um
06:00 Uhr. Die Fahrtrichtung Würzburg bleibt bis 08:00
Uhr gesperrt und wird anschließend freigegeben.

*Hinweis*
In dieser Phase werden ausschließlich die zusätzlichen
Verkehrsschilder sowie die erforderlichen
Absperreinrichtungen berücksichtigt, die speziell für
diese Bauphase neu errichtet werden.
Die dauerhaft installierten Verkehrsschilder  und
Gelbe Markierung  soweie  Schutzeinrichtungen  aus
Hauptphase 2.1 werden in dieser Phase nicht in die
Kalkulation einbezogen.

**02.06.0010 Verk.sich. kürzerer Dauer durchf. Verk.konzept AG*bei Dunkelheit Anordnung n. Unt.**
Verkehrssicherung von kürzerer Dauer betriebsfertig
aufbauen, vorhalten, warten, instand setzen, betreiben
und abbauen. Vorübergehende Verkehrssicherungsmaßnahmen
durchführen. Die Kontrolle der Verkehrssicherung in
Arbeitsstelle und  Umleitungsstrecke  wird nicht
gesondert vergütet. Gesamtdauer der Verkehrsführung bis
17 Std .
Verkehrssicherung an Arbeitsstelle und Umleitungsstrecke.
Nach Verkehrszeichenplan Bezeichnung/Nummer
'VZP_3.1/VZP_3.2 '
Vorhandene Verkehrsschilder nach Unterlagen des AG außer Kraft und wieder in Kraft setzen.
Für Verkehrsführungsphase 'Hauptphase : Vollsperrung
St.578/ A81 inkl. Umleitungen '
Einsatzzeit ':
-1 Stck/Für Abbruch des Überbaus:
in RiFa.Würzburg wird von 15 Uhr bis 08 Uhr gesperrt.
in RiFa. Heilbronn wird von 20 Uhr bis 06 Uhr gesperrt.

-1 Stck/Für das Einheben des Stahlüberbaus, Beide RiFa
werden von 20:00 Uhr bis 06:00 Uhr gesperrt. '

Verkehrsrechtliche Anordnung nach Unterlagen des AG
einholen und zugehörige Unterlagen erstellen. Erforderliche Ortsbesichtigungen zur Erstellung der Planunterlagen für die verkehrsrechtliche Anordnung durchführen.
Anfallende Gebühren für verkehrsrechtliche Anordnung
gem. GebOSt und werden nicht gesondert vergütet.
Menge: 2,000 St
Zuordnung: 105

*Hinweis*
Um die Schutzeinrichtung im Mittelstreifen vor dem
Brückenabbruch auszubauen, wird eine Sperrung des
linken Fahrstreifens der RiFa Heilbronn benötigt.
Diese Sperrung erfolgt mittels AKD-Absicherung.

**02.06.0020 Verk.sich. kürzerer Dauer durchf.*stat.Arb.st. ums.*bis 4 Std. bei Tageslicht*Anordnung n. Unt.**
StL-Nr. 22110513590291119
Verkehrssicherung an Arbeitsstellen von kürzerer Dauer
betriebsfertig aufbauen, vorhalten, warten, instand
setzen, betreiben und abbauen. Vorübergehende Verkehrssicherungsmaßnahmen durchführen.
Nach RSA, Regelplan 'VSP  III / 2L-1'
Für stationäre Arbeitsstelle einschließlich Umsetzen.
Umsetzen nach Unterlagen des AG.
Länge des Arbeitsbereiches 'ca. 100 m '
Gesamtdauer der Verkehrsführung bis 4 Std.
Bei Tageslicht.
Verkehrsrechtliche Anordnung nach Unterlagen des AG
einholen und zugehörige Unterlagen erstellen. Erforderliche Ortsbesichtigungen zur Erstellung der Planunterlagen für die verkehrsrechtliche Anordnung durchführen.
Anfallende Gebühren 'für verkehrsrechtliche Anordnung
gem. GebOSt und werden nicht gesondert vergütet '
Menge: 1,000 St
Zuordnung: 105

*Hinweis*
Zum Zeitpunkt des Brückenabbruchs ist die provisorische
Schutzeinrichtung bereits vorhanden und für die
Verkehrsführung auf der Autobahn in Betrieb.
Um Beschädigungen der transportablen SE durch die
Abbrucharbeiten zu vermeiden, wird die SE im
betroffenen Bereich entfernt und auf der vom AG
bereitgestellten Lagerfläche eingelagert.
Nach Beendigung der Abbrucharbeiten wird die SE vor
Aufhebung der Vollsperrung wieder aufgebaut.

**02.06.0030 Transp.Schutzeinrichtung abb. lagern, lagern, wieder aufbauen. Arb.st./fl. Verk.*Aufhaltest. T3 Wirkungsber.maxW2**
Transportable Schutzeinrichtung T3/W2 abbauen und auf
der vom AG bereitgestellten Lagerfläche lagern.
Nach Fertigstellung der Abbrucharbeiten an der Brücke
wird die SE gemäß VZP_2.1 wieder aufgebaut:
Die genaue Länge der SE wird vor Ort in Abstimmung mit
dem AG festgelegt.
Einsatzbereich: Brückenunterführung A81.

Laden und Transport zur Lagerfläche des AG sind
vollständig in dieser Position einzukalkulieren
Menge: 70,000 m

**02.06.0040 Abstimmung Anhalten Polizei**
Abstimmung Anhalten BAB-Verkehr durch die Polizei

Selbständige Abstimmung mit der Polizei, ggf.
verkehrsrechtliche Anordnung für Einrichtung und
Betrieb einer Verkehrssicherung nach Unterlagen des AG
einholen und zugehörige Unterlagen erstellen.
Erforderliche Ortsbesichtigungen zur Erstellung der
Planunterlagen durchführen.

Anfallende Gebühren sind einzurechnen

Position gilt für beide Richtungen je Einsatz der
Polizei.
Menge: 2,000 St

**02.06.0050 Verkehrszeichenpläne**
Verkehrszeichenpläne für die komplette Phase Umbau  von
VZP_2.1 auf VZP-2.4
drucken.
Pläne, in Farbe, in 5 - facher Ausfertigung für die
Verkehrsbesprechung.
Menge: 1,000 Psch

#### Abschnitt 02.07 Hauptphase : Sperrung A81 - 1 Nachtsperrung je RiFa inkl. Umleitungen

*Hinweis*
In dieser Phase werden ausschließlich die zusätzlichen
Verkehrsschilder sowie die erforderlichen
Absperreinrichtungen berücksichtigt, die speziell für
diese Bauphase neu errichtet werden.
Die dauerhaft installierten Verkehrsschilder  und
Gelbe Markierung  sowie  Schutzeinrichtungen  aus
Hauptphase 2.1 werden in dieser Phase nicht in die
Kalkulation einbezogen.

*Hinweis*
Hinweis: Die Verkehrssicherung erfolgt gemäß Plan_3.2
für die Vollsperrung in der Hauptphase. Dabei wird
ausschließlich die Fahrtrichtung gesperrt, die von der
nächtlichen Maßnahme betroffen ist. Die Gegenrichtung
bleibt weiterhin uneingeschränkt befahrbar. Auf dieser
Grundlage werden die erforderlichen Verkehrsführungen
und Umleitungen eingerichtet.

**02.07.0010 Verk.sich. kürzerer Dauer durchf. Verk.konzept AG*bei Dunkelheit Anordnung n. Unt.**
Verkehrssicherung von kürzerer Dauer betriebsfertig
aufbauen, vorhalten, warten, instand setzen, betreiben
und abbauen. Vorübergehende Verkehrssicherungsmaßnahmen
durchführen. Die Kontrolle der Verkehrssicherung in
Arbeitsstelle und  Umleitungsstrecke  wird nicht
gesondert vergütet.
Verkehrssicherung an Arbeitsstelle und Umleitungsstrecke.
Nach Verkehrszeichenplan Bezeichnung/Nummer
'VZP_3.1/VZP_3.2 '
Vorhandene Verkehrsschilder nach Unterlagen des AG außer Kraft und wieder in Kraft setzen.
Für Verkehrsführungsphase 'Hauptphase: Sperrung  A81 -
1 Nachtsperrung je RiFa inkl. Umleitungen '
Einsatzzeit ':
-1 Nacht/pro RiFa, Gesamtdauer der Verkehrsführung
pro RiFa. bis 10 Std .für Auflegen der Halbfertigteile
einschließlich der Entwässerungsleitung
 '
Verkehrsrechtliche Anordnung nach Unterlagen des AG
einholen und zugehörige Unterlagen erstellen. Erforderliche Ortsbesichtigungen zur Erstellung der Planunterlagen für die verkehrsrechtliche Anordnung durchführen.
Anfallende Gebühren für verkehrsrechtliche Anordnung
gem. GebOSt und werden nicht gesondert vergütet.
Menge: 2,000 St

**02.07.0020 Abstimmung Anhalten Polizei**
Abstimmung Anhalten BAB-Verkehr durch die Polizei

Selbständige Abstimmung mit der Polizei, ggf.
verkehrsrechtliche Anordnung für Einrichtung und
Betrieb einer Verkehrssicherung nach Unterlagen des AG
einholen und zugehörige Unterlagen erstellen.
Erforderliche Ortsbesichtigungen zur Erstellung der
Planunterlagen durchführen.

Anfallende Gebühren sind einzurechnen

Position gilt für beide Richtungen je Einsatz der
Polizei.
Menge: 2,000 St

**02.07.0030 Verkehrszeichenpläne**
Verkehrszeichenpläne für die komplette Phase
drucken.
Pläne, in Farbe, in 10 - facher Ausfertigung für die
Verkehrsbesprechung.
Menge: 1,000 Psch

#### Abschnitt 02.08 Hauptphase : Teilweise Sperrung A81, H1-Prüfung,

*Hinweis*
In dieser Phase werden ausschließlich die zusätzlichen
Verkehrsschilder sowie die erforderlichen
Absperreinrichtungen berücksichtigt, die speziell für
diese Bauphase neu errichtet werden.
Die dauerhaft installierten Verkehrsschilder  und
Gelbe Markierung  sowie  Schutzeinrichtungen  aus
Hauptphase 2.1 werden in dieser Phase nicht in die
Kalkulation einbezogen.

**02.08.0010 Verk.sich. kürzerer Dauer durchf.*stat.Arb.st. ums. über 4 bis 8 Std.*Anordnung n. Unt.**
StL-Nr. 22110513509202019
Verkehrssicherung an Arbeitsstellen von kürzerer Dauer
betriebsfertig aufbauen, vorhalten, warten, instand
setzen, betreiben und abbauen. Vorübergehende Verkehrssicherungsmaßnahmen durchführen.
Nach Verkehrszeichenplan Bezeichnung/Nummer 'VZP_4.1/
VZP_4.3 '
Für stationäre Arbeitsstelle einschließlich Umsetzen.
Umsetzen nach Unterlagen des AG.
Gesamtdauer der Verkehrsführung über 4 Std. bis 8 Std.
Verkehrsrechtliche Anordnung nach Unterlagen des AG
einholen und zugehörige Unterlagen erstellen. Erforderliche Ortsbesichtigungen zur Erstellung der Planunterlagen für die verkehrsrechtliche Anordnung durchführen.
Anfallende Gebühren 'gem. GebOSt und werden nicht
gesondert vergütet '
Menge: 2,000 St
Zuordnung: 105

**02.08.0020 Verk.sich. kürzerer Dauer durchf.*stat. Arbeitsst. über 4 bis 8 Std.*Anordnung n. Unt.**
StL-Nr. 22110513509102019
Verkehrssicherung an Arbeitsstellen von kürzerer Dauer
betriebsfertig aufbauen, vorhalten, warten, instand
setzen, betreiben und abbauen. Vorübergehende Verkehrssicherungsmaßnahmen durchführen.
Nach Verkehrszeichenplan Bezeichnung/Nummer 'VZP_4.2 '
Für stationäre Arbeitsstelle.
Gesamtdauer der Verkehrsführung über 4 Std. bis 8 Std.
Verkehrsrechtliche Anordnung nach Unterlagen des AG
einholen und zugehörige Unterlagen erstellen. Erforderliche Ortsbesichtigungen zur Erstellung der Planunterlagen für die verkehrsrechtliche Anordnung durchführen.
Anfallende Gebühren 'gem. GebOSt und werden nicht
gesondert vergütet '
Menge: 1,000 St
Zuordnung: 105

**02.08.0030 Abstimmung Anhalten Polizei**
Abstimmung Anhalten BAB-Verkehr durch die Polizei

Selbständige Abstimmung mit der Polizei, ggf.
verkehrsrechtliche Anordnung für Einrichtung und
Betrieb einer Verkehrssicherung nach Unterlagen des AG
einholen und zugehörige Unterlagen erstellen.
Erforderliche Ortsbesichtigungen zur Erstellung der
Planunterlagen durchführen.

Anfallende Gebühren sind einzurechnen

Position gilt für beide Richtungen je Einsatz der
Polizei.
Menge: 3,000 St

**02.08.0040 Verkehrszeichenpläne**
Verkehrszeichenpläne für die komplette Phase
drucken.
Pläne, in Farbe, in 10 - facher Ausfertigung für die
Verkehrsbesprechung.
Menge: 1,000 Psch

USt %: 19,00
